# Control centralitzat

- Propietat de l'arxiu: CYPE Ingenieros S.A.
- Format: FIEBDC-3/2016
- Programa: Generador de preus de la construcció. CYPE Ingenieros, S.A.
- Data: 04/07/2024
- Divisa: EUR
- Costos indirectes: 3 %
- IVA: 21 %

## I Instal·lacions

### IB Sistemes de climatització

#### IBF Sistema VRF (Fujitsu)

**IBF530** U Control centralitzat.
Control remot centralitzat de fins a 100 unitats interiors d'aire condicionat agrupades en un màxim de 50 grups, amb pantalla tàctil de 7", model UTY-DCGYZ1 "FUJITSU", dimensions 134,6x216,2x37,9 mm, pes 800 g, alimentació monofàsica a 230 V.
Criteri de valoració econòmica: El preu no inclou la canalització ni el cablejat elèctric d'alimentació.
Inclou: Replanteig. Col·locació i fixació. Col·locació i fixació dels accessoris. Connexionat.
Criteri d'amidament de projecte: Nombre d'unitats previstes, segons documentació gràfica de Projecte.
Criteri de mesura d'obra: Es mesurarà el nombre d'unitats realment executades segons especificacions de Projecte.

| Codi | Ut | Descripció | Rendiment | Preu | Import |
|---|---|---|---|---|---|
| mt42fuj510a | U | Control remot centralitzat de fins a 100 unitats interiors d'aire condicionat agrupades en un màxim de 50 grups, amb pantalla tàctil de 7", model UTY-DCGYZ1 "FUJITSU", dimensions 134,6x216,2x37,9 mm, pes 800 g, alimentació monofàsica a 230 V. (material) | 1 | 2040 | 2040.000 |
| mo005 | h | Oficial 1ª instal·lador de climatització. (mà d'obra) | 1.287 | 29.34 | 37.761 |
| mo104 | h | Ajudant instal·lador de climatització. (mà d'obra) | 1.287 | 25.25 | 32.497 |
| % | % | Costos directes complementaris | 2 % | 2110.258 | 42.205 |
|  |  | Costos directes |  |  | 2152.463 |
